# AC NATO Flugplatz BBN NÖR
Angebotsaufforderung (GAEB DA XML 3.3, DA83)
Projekt: AC NATO
Währung: EUR
Auftraggeber: Bau- und Liegenschaftsbetrieb NRW, NL Aachen, Mies-van-der-Rohe-Straße 10, 52074 Telefon 0241-43510-0, Fax 0241-43510-198, E-Mail 0241-ac.poststelle@blb.nrw.de
Erstellt mit: FUTURA, FUTURA Version 9.1.03.77, 06.11.2025

## Zusätzlicher Text
Allgemeine Vorbemerkungen (ohne Ü2)

Lage der Baustellen und Zufahrtsmöglichkeiten:

Die Baustelle liegt auf dem Gelände des NATO-Flugplatzes in Nörvenich.
Dieser liegt südwestlich von Köln zwischen Düren und Erftstadt und ist
über die B 477 von den Orten Blatzheim oder Nörvenich zu erreichen.

Zutrittsregelung für die Liegenschaften:

Für das Betreten der Kasernenanlage sind Firmenzutrittslisten über das zum Einsatz kommende Personal unverzüglich, jedoch spätestens eine Woche, nach Auftragserteilung beim BLB NRW Aachen, Projektbüro Nörvenich vorzulegen.

Die Firmenzutrittslisten werden vom BLB NRW Aachen an das TaktLwG 31
„Boelcke“ zur Überprüfung weitergeleitet.

Alle Arbeitskräfte müssen einen gültigen Personalausweis oder Reisepass
mit sich führen. Dieser wird im Passwechselverfahren gegen einen
Sonderausweis getauscht.

Die Kasernenanlage kann nur mit einem Sonderausweis der Truppe betreten
werden.

Die Richtlinien / Belehrung für das Betreten der Kasernenanlage des
TaktLwG 31 „Boelcke“ bei der Durchführung von Bau- und
Instandsetzungsarbeiten bzw. Anlieferungen sind zwingend zu beachten.

Der im Zusammenhang mit den Zutrittsregelungen entstehende Aufwand und
die damit verbundenen Kosten sind auf die Leistungspositionen umzulegen
und werden nicht gesondert vergütet.

Militärische Vorschriften:

Die militärischen Vorschriften sind von allen, vom Auftragnehmer
eingesetzten Arbeitskräften, Lieferanten und sonstigem Personal zu
beachten.

Innerhalb der Kasernenanlage dürfen sich die Beschäftigten nur im
unmittelbaren Baustellenbereich bzw. auf den Zu- und Abfahrtsstraßen
bewegen. Geschwindigkeitsbeschränkungen im Kasernenbereich sind
einzuhalten.

Die Baustelle ist täglich aufzuräumen, die Zufahrtsstraßen sind bei
Verschmutzung unverzüglich zu säubern. Bauabfälle und Verpackungsmaterial im Außenbereich sind grundsätzlich/unverzüglich zu beseitigen.

Das Aufstellen von Wohnlager oder Wohncontainer ist nicht gestattet!

Hinweisschilder sind zu beachten!

Arbeitnehmer aus Staaten mit besonderen Sicherheitsrisiken (siehe Anlage
Staatenliste) haben keinen Zutritt.

Arbeitskräften, die den Anforderungen der Überprüfung des TaktLwG 31 „Boelcke“ nicht genügen, kann das Betreten des militärischen Geländes ohne Angaben von Gründen verweigert werden. Der Auftragnehmer hat keinen Anspruch auf den Einsatz von Personen, denen keine Betretungserlaubnis erteilt wird.

Etwaige, nicht rechtzeitig angekündigte Behinderungen durch militärische
Maßnahmen, die eine Arbeitsunterbrechung zur Folge haben, sind
unverzüglich unter Angabe von Gründen und Zeit dem BLB NRW Aachen,
Projektbüro Nörvenich, mitzuteilen.

Für Wochenend- und Feiertagsarbeiten muss der Auftragnehmer die
erforderlichen Genehmigungen der Truppe, des Gewerbeaufsichtsamtes und
der anderen zuständigen Dienststellen einholen.

Sie sind dem BLB NRW Aachen, Projektbüro Nörvenich bis spätestens

Donnerstag 11.00 Uhr

vor dem zum Arbeiten vorgesehenen Wochenende anzumelden.
Liste der Staaten mit besonderen Sicherheitsrisiken:

Anlage
zum RdSchr/RdErl des BMI vom 08.06.2022
- ÖS II 5 - 54001/10#3 -

Staatenliste1

im Sinne von § 13 Absatz 1 Nummer 17 SÜG2

1. Afghanistan (Islamische Republik Afghanistan)
2. Algerien (Demokratische Volksrepublik Algerien)
3. Armenien (Republik Armenien)
4. Aserbaidschan (Republik Aserbaidschan)
5. Belarus (Republik Belarus)
6. China (Volksrepublik China),
  ab 01.07.1997 einschließlich Sonderverwaltungsregion (SVR) Hongkong,
  ab 20.12.1999 einschließlich Sonderverwaltungsregion (SVR) Macau
7. Georgien
8. Irak (Republik Irak)
9. Iran (Islamische Republik Iran)
10. Kasachstan (Republik Kasachstan)
11. Kirgisistan (Kirgisische Republik)
12. Korea (Demokratische Volksrepublik Korea)
13. Kuba (Republik Kuba)
14. Laos (Demokratische Volksrepublik Laos)
15. Libanon (Libanesische Republik)
16. Libyen (Staat Libyen)
17. Moldau (Republik Moldau)
18. Pakistan (Islamische Republik Pakistan)
19. Russische Föderation
20. Sudan (Republik Sudan)
21. Syrien (Arabische Republik Syrien)
22. Tadschikistan (Republik Tadschikistan)
23. Turkmenistan
24. Ukraine
25. Usbekistan (Republik Usbekistan)
26. Vietnam (Sozialistische Republik Vietnam).

________________________________________________________________________
1 Festgelegt durch das Bundesministerium des Innern und für Heimat. Die Schreibweise der Staatennamen richtet sich nach dem vom Auswärtigen Amt herausgegebenen "Verzeichnis der Staatennamen für den amtlichen Gebrauch in der Bundesrepublik Deutschland" in der jeweils geltenden Fassung, die im Gemeinsamen Ministerialblatt bekanntgegeben wird.
2 Anlage zur "Anleitung zum Ausfüllen der Sicherheitserklärung".

## 0012|S1|Sporthalle|Grundleitungssanierung

*Hinweis: Baustellenbezogenevorbemerkungen*
Bei den auszuführenden Arbeiten handelt es sich
Tiefbauarbeiten.

Regelung über Fristen im Vertrag BLB NRW.

Angebotsabgabe:
Die in den Plänen angegebenen Maße und Materialien
sind für die Kalkulation maßgeblich, doch unabhängig hiervon, sind
alle Maße am Bau zu prüfen.

Baustrom:
Baustrom ist vorhanden und wird bauseits zur Verfügung gestellt.

Wasseranschluss:
Bauwasser ist vorhanden und wird bauseits zur Verfügung gestellt.

Baustelleneinrichtung:
Es ist Sache des AN für eine in allen Punkten genehmigungs- und
funktionsfähige Baustelleneinrichtung zu sorgen.

Besondere Sicherungsmaßnahmen:
Alle Unfallquellen sind ständig zu kontrollieren und festgestellte
Gefahrenpunkte ohne gesonderte Aufforderung sofort zu beseitigen.

Ausführung der Arbeiten:
Die gesamte Baustelle ist ständig in einem sauberen und
aufgeräumten Zustand zu halten. Der anfallende Bauschutt ist laufend abzutransportieren und abzufahren.

Stundenlohnarbeiten:
Eventuell anfallende Stundenlohnarbeiten sind nur nach
ausdrücklicher Anordnung der Bauleitung/Bauherrenschaft und
nach vorheriger schriftlicher Beauftragung durchzuführen.

*Hinweis: Vorbemerkungen zum SiGeKo*
Sicherheits- und Gesundheitsschutz auf Baustellen:
Der Auftragnehmer verpflichtet sich, die Regelungen
des Arbeitsschutzes auf der Baustelle geltenden Gesetze,
Verordnungen sowie das berufsgenossenschaftliche
Vorschriftenwerk zu beachten.

1. Der Auftragnehmer hat vor Beginn der Arbeit eine
Gefährdungsbeurteilung und deren Dokumentation
(siehe Arbeitsschutzgesetz bzw. EG-Rahmenrichtlinie
89/391/EWG) vorzulegen.

2. Entsprechend der Verordnung über Sicherheit und
Gesundheitsschutz auf Baustellen (BaustellV vom 10.06.98 bzw.
EG-Richtlinie 92/57/EWG) ist für die Planung der Ausführung und
Ausführungsphase vom Bauherrn ein Koordinator bestellt.
Dieser erstellt den gemäß BaustellV für o.g. Bauvorhaben erforderlichen
Sicherheits- und Gesundheitsschutzplan und eine Baustellenordnung,
koordiniert die Umsetzung der geplanten Schutzmaßnahmen während der
Ausführung und kontrolliert die ordnungsgemäße Anwendung der
Arbeitsverfahren. Die Hinweise des Koordinators sind zu berücksichtigen.
Die Regelungen des Sicherheits- und Gesundheitsschutzplanes und der Baustellenordnung sind zu beachten.

3. Widersprüche gegen die aus dem Sicherheits- und Gesundheitsschutzplan
ergebenden Maßnahmen sind unverzüglich (schriftlich formlos) unter
Darstellung einer gleichwertigen Sicherheit gewährleistende Ersatzmaßnahme
anzuzeigen.

4. Vom Auftragnehmer ist ein für den Arbeitsschutz in seinem Bereich
Verantwortlicher zu benennen. Dieser ist für die Einhaltung der
Arbeitsschutzvorschriften durch die ihm unterstellten Arbeitskräfte
(einschließlich der Arbeitskräfte seiner Subunternehmer, vgl. DGUV
Vorschrift 1 § 6, UVV "Grundsätze der Prävention") zuständig. Er
steht weiterhin dem Koordinator (nach BaustellV) als Ansprechpartner
zur Verfügung, setzt dessen Forderungen nach Verbesserung von Sicherheit
und Gesundheit der Beschäftigten um und nimmt an den vom Koordinator im Bedarfsfall einberufenen Sicherheitsbesprechungen teil.
Für den Verhinderungsfall muss ein Vertreter benannt werden.

5. Spätesten 2 Wochen vor Arbeitsaufnahme sind dem SIGEKO die folgenden
  Unterlagen zu übergeben:

- Individuelle Gefährdungsbeurteilung nach Arbeitsschutzgesetz §§ 5,6
  für die gewerkespezifischen Arbeiten bei dem o.g. Bauvorhaben
- Montageanweisungen (Montagekonzept mit Angaben zu
  sicherheitstechnischen Einrichtungen und Maßnahmen, siehe §17 DGUV
  Vorschrift 38 "Bauarbeiten")
- Ausgefülltes und durch einen Verantwortlichen unterschriebenes
  Einweisungsformular
- Unterweisung der Beschäftigten durch den Unternehmer,
  Sicherheitseinweisung durch den SiGeKo
- Benennung des verantwortlichen Bauleiters
- Benennung der Sicherheitsfachkraft mit Nachweis
- Benennung der Ersthelfer mit aktuellen Ausbildungsnachweis
  (1 Ersthelfer / 20 Beschäftigte)

*Hinweis: Leistungsbezogene Vorbemerkungen*
Planverzeichnis:
Anlage zu diesem Leistungsverzeichnis sind folgende Unterlagen :

- Schadstoffgutachten
- AP-01 Grundriss
- AP-05 Sockelanschluss

1. Alle Leistungen beinhalten die Lieferung der dazu gehörigen Stoffe
und Bauteile, das Abladen und evtl. Zwischenlagern, der Transport zur
Einbaustelle und die fertige Montage, soweit in der Leistungsbeschreibung
nichts anderes vorgesehen ist.

2. Erforderliche Genehmigungen sind durch den Auftragnehmer unaufgefordert
und eigenständig bei der zuständigen Behörde einzuholen und dem Bauherren
vorzulegen.

3. Ein- /Ausgänge, Notausgänge sowie Ein-/Durchfahrten sind im vollen Öffnungsquerschnitt freizuhalten.

4. Im Zuge der Ausführung entstehende Beschädigungen sind durch den
Unternehmer unverzüglich der Bauleitung und dem Auftraggeber anzuzeigen
und auf eigene Kosten in Abstimmung mit der Bauleitung zu beheben.

### Titel 01 Tiefbauarbeiten

#### Untertitel 01.01 Baustelleneinrichtung

**01.01.0010 Baustelleneinrichtung**
Lieferung einer Baustelleneinrichtung inkl. aller
Maschinen und Geräte sowie deren An-/Abfahrt
und Bereitstellung, die für eine vertragsgemäße
Ausführung notwendig sind.

Benötigte Mannschafts- und Gerätecontainer sowie der
An- und Abfahrt sind in dieser Position einzukalkulieren.

Die Lagerung von Baumaterialien ist eigenständig zu
planen und mit der Bauleitung sowie dem Bauherrn in
einem Ortsgespräch abzustimmen.

Notwendige Verkehrssicherungen sind eigenständig zu
beantragen und inkl. aller notwendigen Leistungen
fachgerecht auszuführen.

Nach Beendigung der Arbeiten ist die Baustelle in einem
besenreinen Zustand zu verlassen.

Grundstandzeit für die Dauer der eigenen Arbeiten.
Menge: 1,000 psch
Kostengruppe DIN 276 2018-12: 591000000

**01.01.0020 Bauzaun**
Anlieferung und Aufbau, sowie nach erfolgter Freimeldung,
Abbau eines Schrankenzauns (Bake) einschließlich
Betonfüße und Verbinder zur Absicherung des gesamten
Baugeländes.

Alle zur Verkehrsabsperrung notwendigen Zubehörteile
wie Blink-Warnlampen etc. sind in dieser Position
einzukalkulieren!

Inkl. der Einholung der Genehmigungen und inkl. der
Gebühren/Kosten.

Die einzelnen Elemente sind untereinander so zu
verbinden, dass ein fremder Zugang ausgeschlossen
wird.

Vorhaltung für die Dauer der eigenen Arbeiten.
Menge: 140,000 m
Kostengruppe DIN 276 2018-12: 591000000

**01.01.0030 Baustellen-WC**
Chemie-Toilette, anschlußfrei, liefern, aufstellen und
nach Beendigung der Bauarbeiten beseitigen.

Die Kosten für die wöchentliche Reinigung inkl.
Chemikalien sind im Preis enthalten.

Nutzung: durch AN und durch die am Bau beteiligten
Firmen.

Toilettenkabine mit Urinal, Handwaschbecken mit
Wassertank, Seifenspender und Papierhandtuchhalter
sowie Desinfektion nach Vorgaben der BG Bau.

Vorhaltung für die Dauer der eigenen Arbeiten.
Menge: 1,000 St
Kostengruppe DIN 276 2018-12: 591000000

**01.01.0040 Baustromkasten**
Anlieferung, Aufbau inkl. Anschluss sowie, nach
erfolgter Freimeldung, Abbau eines Baustromkastens.

Entsprechende Schutzmaßnahmen gegen unbefugtes Nutzen
mittels Zahlenschloss sind einzukalkulieren.

Eine mögliche Fremdnutzung muss arbeitstäglich
ausgeschlossen werden.

Ausstattung:
- Zuleitung bis 50m
- Sicherung mittels Zahlenschloss
- 2x400 V 16/32A, 5x 230V

Die gesamte Anlage ist gemäß den einschlägigen und
aktuellen VDE-Bestimmungen zu errichten und in den
erforderlichen Zeitabständen zu überprüfen (inkl. Dokumentation!).

Ein Anschluss ist durch ein Kellerfenster im Keller der
Sporthalle möglich.

Vorhaltung für die Dauer der eignen Arbeiten.
Menge: 1,000 St
Kostengruppe DIN 276 2018-12: 591000000

#### Untertitel 01.02 Erdarbeiten

**01.02.0010 Grasnarbe**
im Bereich des Kanalgrabens abschieben, aufladen und
zur Deponie abfahren inklusive Deponiegebühren.

Bodenklassifizierung gem. Bodengutachten:
Lehmig-schluffiger Sand, BM-0

Abtragsstärke: ca. 10 cm i.M.

Bearbeitungsfläche: Bereich des Kanalgrabens

Abrechnung erfolgt über Entsorgungsnachweise
Menge: 140,000 m²
Kostengruppe DIN 276 2018-12: 547000000

**01.02.0020 Mutterboden**
Im Bereich des Kanalgrabens profilgerecht ausheben und
seitlich zum späteren Wiedereinbau lagern.

Der Wiedereinbau wird gesondert vergütet.

Bodenklassifizierung gem. Bodengutachten:
Lehmig-schluffiger Sand, BM-0

Abtragsstärke : ca. 40 cm

Auf mögliche Leitungen des Blitzschutzes ist zu achten!

Bearbeitungsfläche: Bereich des Kanalgrabens
Menge: 37,000 m³
Kostengruppe DIN 276 2018-12: 547000000

**01.02.0030 Boden ausheben**
Des Kanalgrabens profilgerecht ausheben und zum
späteren Wiedereinbau seitlich lagern.

Bodenklassifizierung gem. Bodengutachten:
Lehmig-schluffiger Sand, BM-0

Ausschachttiefe : ca. 1,00 - 2,00 m

Herstellung der Grabensohle bis mind. 15 cm unter
Rohrsohle.

Die Grabensohlen sind grundsätzlich im Rückwärtsschritt
abzutragen. Der Abbruch und die Wiederherstellung
teilweise vorhandener Oberflächenbefestigung und die
Baugrubenverfüllung erfolgt über separate Positionen.

Inkl. Abböschen des Kanalgrabens gem. DIN 4124 zur
Durchführung der Arbeiten.

Auf mögliche Leitungen des Blitzschutzes ist zu achten!
Menge: 91,000 m³
Kostengruppe DIN 276 2018-12: 547000000

**01.02.0040 Rohrsohle & Grundleitungen**
mit geeignetem, steinfreien Sand als Ummantelung der
Grundleitung umschließen und verdichten.

Die Verfüllung ist entsprechend dem Bauablauf vor und
nach der Verlegung der Grundleitungen durchzuführen.

Inkl. Herstellung eines fachgerechten Planums mit
Gefälle zur Verlegung der Grundleitungen.
Menge: 31,000 m³
Kostengruppe DIN 276 2018-12: 547000000

**01.02.0050 Verfüllung Baugräben und Baugruben**
Geeigneten, gut verdichtungsfähigen und frostsicheren
Füllboden in den Baugruben und Gräben liefern,
verfüllen und verdichten.
Menge: 98,000 m³
Kostengruppe DIN 276 2018-12: 547000000

**01.02.0060 Graseinsaat**
im eingebauten Mutterboden angrenzend an den
Spritzschutzstreifen unter Beachtung der DIN 18 915,
18 917 und 19 731 herstellen.

Das Saatgut in einem Arbeitsgang gleichmäßig aufbringen,
flach einarbeiten, ausreichend und regelmäßig wässern.
Menge: 140,000 m²
Kostengruppe DIN 276 2018-12: 547000000

**01.02.0061 Roden & Freilegen**
des Regenentwässerungsablaufs in den angrenzenden Bach
auf der anderen Straßenseite inkl. Abtransport und
Entsorgung des Bewuchses.

Bewuchs: Schilf, Gras, Sträucher
Menge: 20,000 m²
Kostengruppe DIN 276 2018-12: 547000000

**01.02.0062 Abziehen und Profilieren**
des Bachlaufes zur Vermeidung von Kontergefälle und
Rückstau in die Grundleitungen inkl. Entsorgung des
ausgehobenen Materials.

Bodenklassifizierung gem. Bodengutachten: BM-F2

Länge bis ca. 50m
Aushubtiefe bis ca. 0,35m
Breite bis ca. 2,50m
Grabentiefe ca. 1,00m

inkl. Abböschen der Seitenwände des Bachlaufes.

Die Mehrkosten der Entsorgung sind entsprechend
einzukalkulieren.
Menge: 50,000 m³
Kostengruppe DIN 276 2018-12: 547000000

#### Untertitel 01.03 Grundleitungen

**01.03.0010 Abbau und Entsorgung der vorhanden KG-Fallrohranschlüsse**
Demontage und Entsorgung der alten
KG-Fallrohranschlüsse in DN110.

Je Anschluss ca. 3m KG-Rohre inkl. Bögen.
Menge: 10,000 St
Kostengruppe DIN 276 2018-12: 547000000

**01.03.0020 Ausbau und Entsorgung der vorhanden Beton-Ringleitung**
umlaufend um das Gebäude in DN160.

Material: Betonrohr
Dimension: DN160

Einbautiefe: ca. 1,00 - 2,00m
Menge: 140,000 m
Kostengruppe DIN 276 2018-12: 547000000

**01.03.0030 KG-2000 SN10/ Entw.-Rohrleitung, DN200**
Abwasserleitung aus PP-MD Rohr mit Steckmuffe, und
eingelegtem Gummidichtring.

Abwasserrohrsystem aus mineralverstärktem Polypropylen
(PP-MD). Geeignet für die Erdverlegung innerhalb und
außerhalb der Gebäudestruktur entsprechend DIN EN 752,
DIN EN 12056, DIN 1986-100 sowieDIN EN 1610.

Verbindungstechnik: patentiertes Dreifach-Dichtsystem,
vereinfachte Steckmontage, Dichtringe bauseitig in
SBR-Qualität, gegen Mehrpreis auch in NBR-Qualität
lieferbar (in Öl- und fettbeständiger Ausführung) Ableitung
chemisch aggressiver Abwässer im Bereich pH 2 bis pH 12
zulässig.

Systemanforderungen: Heißwasserbeständig
bis 90 °C, kurzfristig bis 110°C
Ringsteifigkeit gemäß EN ISO 9969 >10KN /m²
Ringflexibilität  gemäß EN ISO 13968 >30%
Farbe:  Maigrün RAL 6017
Dichtigkeitsprüfung:  >3,0bar
Anwendungsgebiet:  UD
Dimension:  DN 200
Hochdruckspülen geeignet nach ARGE Richtlinie R592012-2
Ausgabe 2015-05
Schwerlastbereich SLW 60 - Mindestüberdeckung
von 0,5m gemäß Regelstatik.

Auflager auf vorhandenem, eingebrachtem Sand, in Gräben
nach Herstellerangaben liefern und montieren.

Einschl. Schweiß- oder Klebe- sowie Dichtungsmaterial.
Form- und Verbindungsstücke werden gesondert vergütet.
Menge: 140,000 m
Kostengruppe DIN 276 2018-12: 547000000

**01.03.0040 Entw.-Rohrleitung DN110**
wie vor, jedoch als Entwässerungsleitung in DN110.
Menge: 30,000 m
Kostengruppe DIN 276 2018-12: 547000000

**01.03.0050 Bogen f. KG-2000-SN10-Rohr / DN 200 - alle Winkelgraden**
Bogen, für vorgenannte Abwasserleitung, aus PP-MD Rohrn.
DIN 14758-1 u. DIN 1986-100,mit Steckmuffen und
eingelegetem Gummidichtring.

Ausführung: alle Winkelgraden
Werkstoff:  PP-MD,
Nennweite:  DN 200

Auflager auf vorhandenem, eingebrachtem Sand oder
Feinkies, in Gräben, nach Herstellerangaben liefern und
montieren.

Einschl. Schweiß- oder Klebe- sowie Dichtungsmaterial.
Menge: 10,000 St
Kostengruppe DIN 276 2018-12: 547000000

**01.03.0060 Wie zuvor, jedoch als Entw,-Bögen DN 110**
Leistung wie zuletzt in vollem Wortlaut beschrieben,
jedoch als Entwässerungsbogen in DN 110.
Menge: 50,000 St
Kostengruppe DIN 276 2018-12: 547000000

**01.03.0070 Passstück f. KG-2000-SN10-Rohr / DN 200**
Passstück, für vorgenannte Abwasserleitung, aus PP-MD
Rohr n. DIN 14758-1 u. DIN 1986-100, Baulänge in mm
"bis 500mm" mit Steckmuffen und eingelegetem Gummidichtring.

Werkstoff:  PP-MD,
Nennweite:  DN 200

Auflager auf vorhandenem, eingebrachtem Sand oder
Feinkies, in Gräben, mit Verbau und Aussteifung, nach
Herstellerangaben liefern und montieren.

Einschl. Schweiß- oder Klebe- sowie Dichtungsmaterial.
Menge: 5,000 St
Kostengruppe DIN 276 2018-12: 547000000

**01.03.0080 Wie zuvor, jedoch als Entw,-Passstück DN 110**
Leistung wie zuletzt in vollem Wortlaut beschrieben,
jedoch als Entwässerungs-Passstück in DN 110.
Menge: 10,000 St
Kostengruppe DIN 276 2018-12: 547000000

**01.03.0090 Abzweiger 45°- f. KG-2000-SN10-Rohr /DN 200/100**
Abzweiger exzentrisch, für vorgenannte
Abwasserleitung, aus PP-MD Rohr n.
DIN 14758-1 u. DIN 1986-100, mit Steckmuffen
und eingelegetem Gummidichtring.

Werkstoff:  PE-MD,
Nennweite: DN 200/Abzweig 110
Grad:  45°

Auflager auf vorhandenem, eingebrachtem Sand oder
Feinkies, in Gräben, mit Verbau und Aussteifung, nach
Herstellerangaben liefern und montieren.

Einschl. Schweiß- oder Klebe- sowie Dichtungsmaterial.
Menge: 8,000 St
Kostengruppe DIN 276 2018-12: 547000000

**01.03.0100 Doppelmuffe f. KG-2000-SN10-Rohr / DN 200**
Doppelmuffe, für vorgenannte Abwasserleitung, aus PP-MD
Rohr n. DIN 14758-1 u. DIN 1986-100, mit Steckmuffen
und eingelegetem Gummidichtring.

Werkstoff:  PP-MD,
Nennweite:  DN 200

Auflager auf vorhandenem, eingebrachtem Sand oder
Feinkies, in Gräben, mit Verbau und Aussteifung, nach
Herstellerangaben liefern und montieren.

Einschl. Schweiß- oder Klebe- sowie Dichtungsmaterial.
Menge: 4,000 St
Kostengruppe DIN 276 2018-12: 547000000

**01.03.0110 Entw.-Doppelmuffe DN 110**
Leistung wie zuletzt in vollem Wortlaut beschrieben,
jedoch als Entwässerungsdoppelmuffe in DN 110.
Menge: 10,000 St
Kostengruppe DIN 276 2018-12: 547000000

**01.03.0120 Enddeckel f. KG-2000-SN10-Rohr / DN 110**
Enddeckel, für vorgenannte Abwasserleitung, aus PP-MD
Rohr n. DIN 14758-1 u. DIN 1986-100, mit Steckmuffen
und eingelegetem Gummidichtring.

Werkstoff:  PP-MD,
Nennweite:  DN 110

Auflager auf vorhandenem, eingebrachtem Sand oder
Feinkies, in Gräben, mit Verbau und Aussteifung, nach
Herstellerangaben liefern und montieren.

Einschl. Schweiß- oder Klebe- sowie Dichtungsmaterial.
Menge: 10,000 St
Kostengruppe DIN 276 2018-12: 547000000

**01.03.0130 Kernbohrungen DN200 in Betonschacht**
Herstellen von Kernbohrungen in vorhandenen
Betonsschacht DN1000 in Größe DN200 inkl. aller
notwendigen Arbeiten.

HINWEIS: Im Vorfeld ist die Größe der Kernbohrung mit
dem tatsächlichem Durchmesser der Rohrleitung abzugleichen bzw. mit der Montage des Dichtpaket (siehe
Folgeposition) übereinstimmen!
Menge: 3,000 St
Kostengruppe DIN 276 2018-12: 547000000

**01.03.0140 Anschlussstück KG-2000 DN200 an Beton/STB-Rohre**
Anschlussstück für vorgenannte Abwasserleitung, aus
PP-MD Rohr n. DIN 14758-1 u. DIN 1986-100, mit
Steckmuffen und eingelegetem Gummidichtring.

Werkstoff:  PP-MD,
Nennweite:  DN 200

Auflager auf vorhandenem, eingebrachtem Sand, in Gräben
nach Herstellerangaben liefern und montieren.

Einschl. Schweiß- oder Klebe- sowie Dichtungsmaterial.
Menge: 6,000 St
Kostengruppe DIN 276 2018-12: 547000000

**01.03.0150 KG-Rohr Übergangsgummi 100/110**
für Standrohr und Fallrohr liefern und einbauen

Nennweite:  DN 100/110
Menge: 10,000 St
Kostengruppe DIN 276 2018-12: 547000000

**01.03.0160 Trassenwarnband für Grundleitung**
Trassenwarnband, vom Rohrverleger geliefert, oberhalb
der Sandummantelung der Rohre verlegen.
Menge: 140,000 m
Kostengruppe DIN 276 2018-12: 547000000

#### Untertitel 01.04 Pflasterarbeiten

**01.04.0010 Aufnehmen des vorhandenen Pflasterbelags**
Aufnehmen und seitliches Lagern des vorhandenen
Pflasterbelags (Rechteckpflaster) inkl. Splittbett zum
späteren Wiedereinbau.

Der Wiedereinbau wird gesondert vergütet.

Abmessungen: 20/10/8 [cm]
Menge: 15,000 m²
Kostengruppe DIN 276 2018-12: 531000000

**01.04.0020 Aufnehmen des vorhandenen Gehwegplattenbelags**
Aufnehmen und seitliches Lagern des vorhandenen
Pflasterbelags inkl. Splittbett zum späteren Wiedereinbau.

Der Wiedereinbau wird gesondert vergütet.

Abmessungen: 40x40 [cm]
Menge: 15,000 m²
Kostengruppe DIN 276 2018-12: 531000000

**01.04.0030 Abbrechen und entsorgen der vorhandenen Randsteine**
Abbrechen und Entsorgen der vorhandenen Randsteine der
herauszunehmenden Pflasterflächen inkl. Betonfundamente.
Menge: 6,000 m
Kostengruppe DIN 276 2018-12: 531000000

**01.04.0040 Randsteine**
der zuvor abgebrochenen Bereiche liefern und in
Betonfundament angrenzend an den Bestand versetzen.

Das Betonfundament ist in der Position mit
einzukalkulieren.

Abmessungen: 8/20/100 [cm]
Farbe: Grau
Menge: 8,000 m
Kostengruppe DIN 276 2018-12: 531000000

**01.04.0050 Verlegen des seitlich gelagerten Pflasterbelags**
inkl. neuem Splittbett.

Splittbettstärke: ca. 5-6 cm
Menge: 15,000 m²
Kostengruppe DIN 276 2018-12: 531000000

**01.04.0060 Verlegen des seitlich gelagerten Gehwegplattenbelags**
inkl. neuem Splittbett.

Splittbettstärke: ca. 5-6 cm
Menge: 15,000 m²
Kostengruppe DIN 276 2018-12: 531000000

#### Untertitel 01.05 Dokumentation

**01.05.0010 Kamerabefahrung und- inspizierung aller nicht begehbaren Kanäle und Leitungen, mittels**
Kamerabefahrung und- inspizierung aller nicht
begehbaren Kanäle und Leitungen, mittels Fernsehkamera.
Die Befahrung ist als Videoaufzeichnung zu dokumentieren
und als Niederschrift zu protokollieren.

Leitungsdurchmesser:  DN 110 - 200
Leitungslängen:  ca. 20

Bereich: Vom Schacht unter der Straße her bis zum
Bachauslauf sowie unter dem nicht erneuerten Bereich
der Leitung unter dem Gebäudeflügel.
Menge: 1,000 St
Kostengruppe DIN 276 2018-12: 599000000

**01.05.0020 Dichtheitsprobe**
für vor beschriebene Kunststoff-Grundleitung, gemäss
DIN EN 1610, wahlweise mit W=Wasser o. L=Luft. Die
Druckprüfung ist für die Anlage komplett vorzubereiten und
durchzuführen.

Eine Dokumentation ist dem Bauherrn gem. DIN EN 1610 in
digitaler Form und in dreifacher Papierform zu übergeben.
Menge: 1,000 psch
Kostengruppe DIN 276 2018-12: 599000000

**01.05.0030 Dokumentation**
der durchgeführten Sanierung zusammenstellen und je
zweifach in CD und Papier-Form sowie digital liefern.

Folgende Unterlagen sind Bestandteil der Dokumentation:
- Fachunternehmererklärung
- Fachbauleitererklärung
- technische Unterlagen der verbauten Materialien
- Kanal-TV der neu verlegten Regenentwässerung
- Dichtheitsprüfung
Menge: 1,000 psch
Kostengruppe DIN 276 2018-12: 599000000

#### Untertitel 01.06 Stundenlohnarbeiten

**01.06.0010 Facharbeiterstunden**
zum Nachweis und nur auf besondere Anweisung für
Arbeiten, die nicht in den Positionen enthalten sind.
Menge: 25,000 h
Kostengruppe DIN 276 2018-12: 599000000

**01.06.0020 Helferstunden**
zum Nachweis und nur auf besondere Anweisung für
Arbeiten, die nicht in den Positionen enthalten sind.
Menge: 25,000 h
Kostengruppe DIN 276 2018-12: 599000000

### Titel 02 Spritzschutzstreifen

#### Untertitel 02.01 Erdarbeiten

**02.01.0001 Grasnarbe/Bewuchs**
im Bereich des Spritzschutzstreifens abschieben,
aufladen und zur Deponie abfahren inklusive
Deponiegebühren.

Bodenklassifizierung gem. Bodengutachten:
Lehmig-schluffiger Sand, BM-0

Abtragsstärke: ca. 10 cm i.M.

Bearbeitungsfläche: Bereich des Kanalgrabens

Abrechnung erfolgt über Entsorgungsnachweise
Menge: 96,000 m²
Kostengruppe DIN 276 2018-12: 531000000

**02.01.0002 Mutterboden**
im Bereich des Spritzschutzstreifens profilgerecht
ausheben, aufladen und zur Deponie abfahren inklusive
Deponiegebühren.

Bodenklassifizierung gem. Bodengutachten:
Lehmig-schluffiger Sand, BM-0

Abtragsstärke : ca. 20-40 cm

Auf mögliche Leitungen des Blitzschutzes ist zu achten!
Menge: 13,000 m³
Kostengruppe DIN 276 2018-12: 531000000

**02.01.0003 Mutterboden**
im Bereich des Spritzschutzstreifens profilgerecht
ausheben und seitlich zum späteren Wiedereinbau lagern.

Der Wiedereinbau wird gesondert vergütet.

Bodenklassifizierung gem. Bodengutachten:
Lehmig-schluffiger Sand, BM-0

Abtragsstärke : ca. 20-40 cm

Auf mögliche Leitungen des Blitzschutzes ist zu achten!
Menge: 16,000 m³
Kostengruppe DIN 276 2018-12: 531000000

**02.01.0004 Boden ausheben**
des Spritzschutzstreifens profilgerecht ausheben,
abfahren und entsorgen inklusive Herstellen des
Grobplanums der Baugrubensohle.

Bodenklassifizierung gem. Bodengutachten:
Lehmig-schluffiger Sand, BM-0

Ausschachttiefe : ca. 0,60 m

Auf mögliche Leitungen des Blitzschutzes ist zu achten!
Menge: 42,000 m³
Kostengruppe DIN 276 2018-12: 531000000

**02.01.0005 Anfüllen**
des Randsteins des Spritzschutzstreifen mit seitlich
gelagertem Mutterboden.

Abgerechnet wird nach verbauter Kubatur.
Menge: 16,000 m³
Kostengruppe DIN 276 2018-12: 531000000

**02.01.0006 Graseinsaat**
im eingebauten Mutterboden angrenzend an den
Spritzschutzstreifen unter Beachtung der DIN 18 915,
18 917 und 19 731 herstellen.

Das Saatgut in einem Arbeitsgang gleichmäßig
aufbringen, flach einarbeiten, ausreichend und regelmäßig wässern.
Menge: 65,000 m²
Kostengruppe DIN 276 2018-12: 531000000

#### Untertitel 02.02 Pflasterarbeiten

**02.02.0001 Freigelegten Gebäudesockel reinigen**
Freigelegten Gebäudesockel von Verunreinigungen befreien.
Menge: 80,000 m²
Kostengruppe DIN 276 2018-12: 531000000

**02.02.0002 Sockelabdichtung**
Betonsohlenkopf und Fundamentüberstand mit einer
2-komponentigen, schnellabbindenden Flex-Dichtschlämme
herstellen.

Ausführung nach Herstellervorgabe.

Wassereinwirkungsklasse: W4-E Rissklasse : R2-E
Trockenschichtdicke : >= 2,0 mm
Menge: 80,000 m²
Kostengruppe DIN 276 2018-12: 531000000

**02.02.0003 Noppenfolie**
liefern und als Schutz der Abdichtung einbringen.
Menge: 80,000 m²
Kostengruppe DIN 276 2018-12: 531000000

**02.02.0004 Natursteinschotter**
als Frostschutz-/Tragschicht im Bereich des
Spritzschutzstreifens liefern und einbauen.

Der Einbau erfolgt um das Gebäude herum in einer
Streifenbreite von ca. 0,50 m.

Abgerechnet wird nach verbauter Kubatur.

Material : Kalksteinschotter o.glw.
Körnung : 0-45 mm
Einbaustärke verdichtet : 25 cm
Menge: 29,000 m³
Kostengruppe DIN 276 2018-12: 531000000

**02.02.0005 Randsteine**
liefern und in Betonfundament versetzen.

Das Betonfundament ist in der Position mit
einzukalkulieren

Fundamenttiefe ca. 20cm unter Randsteinunterkante.
Abmessungen Randstein: 6/20/100 [cm]
Farbe: Grau
Menge: 130,000 m
Kostengruppe DIN 276 2018-12: 531000000

**02.02.0006 Drainagebeton**
als gebundene Tragschicht auf der Frostschutzschicht
liefern und einbringen.

Abgerechnet wird nach verbauter Kubatur.
Menge: 15,000 m³
Kostengruppe DIN 276 2018-12: 531000000

**02.02.0007 Planum**
des Splittbetts mit 1% Gefälle vom Gebäude weglaufend
herstellen.
Menge: 98,000 m²
Kostengruppe DIN 276 2018-12: 531000000

**02.02.0008 Gehwegplatten**
liefern und im Splittbett verlegen.

Splittbettstärke ca. 5-6cm.

Die Lieferung und der Einbau des Splitts ist mit in
diese Position einzukalkulieren.

Abmessungen Gehwegplatten: 50x50x5 [cm]

Farbe: Zementgrau
Menge: 70,000 m²
Kostengruppe DIN 276 2018-12: 531000000

**02.02.0009 Ausschnitte**
für die Fallrohre/Standrohre herstellen.

Abmessungen: ca. 13x13cm
Verfüllen des Ringspalts mit Splitt
Menge: 10,000 St
Kostengruppe DIN 276 2018-12: 531000000

**02.02.0010 Pass-Schnitte**
der Gehwegplatten anfertigen.
Menge: 10,000 m
Kostengruppe DIN 276 2018-12: 531000000
